# O60-W-1114-05_RWA
Angebotsaufforderung (GAEB DA XML 3.2, DA83)
Projekt: 2026-01
Währung: EUR
Bieterkommentare zugelassen: ja
Erstellt mit: ASBwin 28.0.0.0, Position 28.0.0.0, 14.01.2026

## Allgemeine Leistungsbeschreibung
Auftraggeber:
Landkreis Dahme-Spreewald
Bau- und Immobilienmanagement
Beethovenweg 14, 15907 Lübben

Objekt: OSZ Dahme-Spreewald
Objekt-Nr.: 1114
Objektadresse: Brückenstr. 40, 15711 Königs Wusterhausen
Gewerk/Anlage(n): Rauchabzugsanlage (RWA)

Der nachfolgende Wartungs- und Instandhaltungsvertrag wird für das vorgenannte Objekt in der Ortslage Königs Wusterhausen abgeschlossen.

Vertragsbeginn: 01.06.2026
Vertragsdauer: 4 Jahre

## Technische Vorbemerkungen
Ziel dieser Leistungsbeschreibung ist es, die wartungspflichtige Gebäudeausrüstung des Objekts nach aktuellen Vorschriften zu prüfen, den Sollzustand zu erhalten und eventuelle Mängel abzustellen.
Zum Leistungsumfang gehören:
-  Wartung und Inspektion im Sinne der DIN 31051
-  Organisation und Begleitung von Sachverständigenprüfungen
-  Dokumentation der vorgenannten Tätigkeiten in Tagesberichten sowie  Mess- und Prüfprotokollen

Nach gesonderter Beauftragung
-  Reparaturarbeiten
-  Lieferung von Materialien für vorgenannte Tätigkeiten
-  Revision von Schaltplanunterlagen

Der Auftragnehmer hat für die Erbringung der angeforderten Leistungen eigenverantwortlich die entsprechende Anzahl an Arbeitnehmern mit der erforderlichen Qualifikation einzusetzen.
Terminabstimmungen erfolgen eigenverantwortlich mit dem vom Auftraggeber benannten Ansprechpartner für das Objekt.
Einschränkungen für den laufenden Gebäudebetrieb sind durch den Auftragnehmer mit mindestens 4 Tagen Vorlauf anzuzeigen.
Auftretende Erschwernisse oder Behinderungen sind dem Auftraggeber rechtzeitig anzuzeigen.
Arbeiten, für die eine Abschaltung von Teilen der beschriebenen Anlagen erforderlich ist, sind in einem Terminplan mit mindestens 7 Kalendertagen Vorlauf anzuzeigen.
Ausgeführte Arbeiten sind in einem prüfbaren Aufmaß zu dokumentieren.
Für Messungen ist ein Protokoll anzufertigen.

## Ansprechpartner
Betreiber der Anlage/n: Landkreis Dahme-Spreewald
  Reutergasse 12
  15907 Lübben

Nutzer der Anlage/n: Landkreis Dahme-Spreewald

Bauverwaltende Stelle: Landkreis Dahme-Spreewald
  Amt für Gebäude- und Immobilienmanagement
  Beethovenweg 14
  15907 Lübben

## 01
Datum: 14.01.2026

### Titel 1 Wartung RAA/ NRA

*Hinweis: Allgemeine Informationen Gebäude*
Gebäude: Oberstufenzentrum
Baujahr: ?
Bauart:  WBS70
Art der Nutzung:  Schule
Brandabschnitte:  ...
Geschosse:  KG, EG, 1. OG, 2. OG, 3.OG

**1.10 Wartung / Inspektion NRA**
Technische Daten:

Natürliche Rauchabzugsanlage (NRA)

RWA 1
Hersteller:  GEZE
Typ:  ?
Batterietyp:  ?
Inbetriebnahmejahr: ca. 2005
Verortung:  DG im Treppenhaus
Versorgung:
Montagehöhe:  ca. 4m

Installation:
Rauchmelder:  1 Stück optischer RWM im DG
RWA-Taster (NAM): 2 Stück (EG, DG)
Lüftungstaster:  1 Stück
Wind-/Regensensor:  0 Stück
Fenster:  3 Stück Kippfenster
- zugehörige Antriebe:  1 Stück Kettenmotor
  Montagehöhe ca. 4m

Oberlichter:  nicht vorhanden
- zugehörige Antriebe:  entfällt

Nachströmöffnung:  manuell, Tür EG

RWA2
Hersteller:  GEZE
Typ:  ?
Batterietyp:  ?
Inbetriebnahmejahr: ca. 2005
Verortung:  DG im Treppenhaus
Versorgung:
Montagehöhe:  ca. 4m

Installation:
Rauchmelder:  1 Stück optischer RWM im DG
RWA-Taster (NAM): 2 Stück (EG, DG)
Lüftungstaster:  1 Stück
Wind-/Regensensor:  0 Stück
Fenster:  3 Stück Kippfenster
- zugehörige Antriebe:  1 Stück Kettenmotor
  Montagehöhe ca. 4m

Oberlichter:  nicht vorhanden
- zugehörige Antriebe:  entfällt

Nachströmöffnung:  manuell, Tür EG

RWA 3
Hersteller:  GEZE
Typ:  ?
Batterietyp:  ?
Inbetriebnahmejahr: ca. 2005
Verortung:  DG im Treppenhaus
Versorgung:
Montagehöhe:  ca. 4m

Installation:
Rauchmelder:  1 Stück optischer RWM im DG
RWA-Taster (NAM): 2 Stück (EG, DG)
Lüftungstaster:  1 Stück
Wind-/Regensensor:  0 Stück
Fenster:  3 Stück Kippfenster
- zugehörige Antriebe:  1 Stück Kettenmotor
  Montagehöhe ca. 4m

Oberlichter:  nicht vorhanden
- zugehörige Antriebe:  entfällt

Nachströmöffnung:  manuell, Tür EG

Leistungsumfang:
-  Wartungsvorgaben des Herstellers
-  Rücksetzen des Wartungstimers
-  Überprüfung auf Verschmutzungen und Reinigung
-  Überprüfung der elektrischen Anschlüsse, Klemm-  und Befestigungsverbindungen auf festen Sitz, bei  Erfordernis nachjustieren
- Überprüfung der Antriebsmechanik, Befestigungen,  Leichtgängigkeit
-  Überprüfung der Fensterdichtung
-  Überprüfung der Batterien
-  Netz- und Batteriespannung prüfen
-  Sichtanzeige überprüfen
-  Überprüfung Kennzeichung Nachströmöffnung
-  Überprüfung Kennzeichnung Melder

Funktionsprüfungen und Probelauf
-  RWA Bedienstellen
-  Test Notstrom
-  Test automatische Melder
-  Test Lüftungsautomatik
-  Antriebstest
-  Test Hupe/ Signalleuchte
-  Prüfung sicheres Öffnen und Schließen der Fenster

Dokumentation der Wartungs- und Inspektionsleistungen
in einem Wartungsbericht mit folgendem Mindestinhalt:
- Angaben zur Identifizierung der prüfenden Firma,
- Bezeichnung und Anschrift des Prüfobjekts,
- Name des Prüfers,
- Datum der Prüfung,
- Checkliste mit durchzuführenden Solleistungen,
- Dokumentation durchgeführter Leistungen, festgestellte Mängel, Angaben zum Gesamtzustand/ Funktionstüchtigkeit,
- nächster Prüftermin lt. Wartungsplan,
- Stempel, Unterschrift des Prüfers;

Übergabe des Wartungsberichts als Papier und digital als *.pdf auf Datenträger
Die Leistung beinhaltet alle benötigten Materialien bis zu einem Wert von 100,00 Euro netto.
Im Einheitspreis zu berücksichtigen sind alle Nebenleistungen, wie z. B. Fahrt- und Auslösekosten sowie alle notwendigen Terminabstimmungen.
Die Leistungserbringung erfolgt während üblicher Arbeitszeiten Montag- Freitag 07:00 - 16:00 Uhr
Ausführung: jährlich

Der Einheitspreis ist als Gesamtpreis für alle drei Anlagen als Jahrespauschale zu kalkulieren.
Menge: 4,000 J

### Titel 2 Sonstige Leistungen

**2.10 Stundenlohn Servicetechniker**
Stundenverrechnungssatz für Servicetechniker

Stundensatz Servicetechniker und Elektrofachkraft für nicht vorhersehbare Leistungen, z. B. Störungen oder außerplanmäßige Reparaturen einschließlich aller Nebenkosten

Abrechnung erfolgt auf Nachweis

Leistungen, die auf Stundenbasis abgerechnet werden sollen, sind vor Ausführung dem Auftraggeber anzuzeigen und von ihm freigeben zu lassen. Zur Abrechnung kommt ausschließlich die Einsatzzeit vor Ort. Beginn- und Endezeit sind vom Ansprechpartner vor Ort auf dem Tagesbericht bestätigen zu lassen.

Leistungsanzeige, Freigabe und Nachweis bedürfen ausschließlich der Schriftform

Der Stundensatz gilt für die gesamte Vertragslaufzeit. Eine Preisgleitklausel wird nicht vereinbart.

Abruf der Stunden erfolgt innerhalb üblicher Arbeitszeiten (6:00...17:00 Uhr)
Menge: 24,000 h

**2.20 An- und Abfahrtkosten Serviceeinsatz**
An- und Abfahrtkosten je Serviceeinsatz

Mit dem Einheitspreis sind alle Kfz- und Personalkosten für An- und Abfahrt je Servicefall abgegolten.
Nicht Bestandteil dieser Position sind Fahrtkosten für planmäßige Prüf-, Wartungs-, und Instandhaltungseinsätze.

Der Einheitspreis wird für den gesamten Vertragszeitraum vereinbart.
Menge: 4,000 St

**2.30 Materiallieferung**
Lieferung von objektspezifischem Wartungs-, Instandhaltungs- und Reparaturmaterial nach Erfordernis, welche nicht in anderen Positionen erfasst sind

Für die Abrechnung ist der Lieferschein und eine Kopie der Originalrechnung dem Auftraggeber zu übergeben.
Der Auftraggeber erwartet Material hoher Qualität, zugelassen für den gewerblichen deutschen Markt.
Aus Wettbewerbs- und Qualitätsgründen werden daher
ausschließlich Angebote qualifizierter Fachgroßhändler
akzeptiert.
Materiallieferungen sind grundsätzlich vom Auftraggeber vor Lieferung bestätigen zu lassen.

Für die Kalkulation des Einheitspreises dieser Position sind dem Einheitspreis die auftragnehmerspezifischen Aufschläge hinzuzufügen.

Der Preisaufschlag wird für alle Materiallieferungen dieses Vertrages vereinbart.

1,000 LE entspricht einem Materialeinsatz von 1,00 Euro netto

Der Einheitspreis für diese Position ist nach dieser Formel zu berechnen:
EP = 1,00 Eur(NEK) + Zuschlag Bieter
Menge: 1000,000 LE
